# STF Sporthalle Theodor-Fontane-OS Potsdam
Angebotsaufforderung (GAEB DA XML 3.2, DA83)
Projekt: 9048
Währung: EUR
Vergabeart: Beschränkte Ausschreibung
Erstellt mit: GXML Toolbox V3.3 R20200224, ORCA AVA 23.2.1 - Professional Edition 23.02.01, 15.01.2026

## Besondere Technische Vorbemerkungen
Allgemeines

Gegenstand dieser Ausschreibung sind Alu-Glas-Türen, Stahl- und Holztüren innen und außen sowie mit und ohne Brandschutzanforderungen, pulverbeschichtet
Farbe RAL/NCS/DB-Standard einschl. Glimmerfarbtöne

Die Ausführung der nachfolgend ausgeschriebenen Leistungen erfolgt gemäß den unten aufgeführten Richtlinien und Normen in der jeweils gültigen Fassung:
DIN 4102 - Brandverhalten von Baustoffen und Bauteilen
DIN 4109 - Schallschutz im Hochbau
DIN 18093 - Feuerschutzabschlüsse
DIN 18111 - Stahlzargen
DIN 18263 - Türschließer mit hydraulischer Dämpfung
DIN 18273 - Baubeschläge; Türdrückergarnituren für Feuerschutztüren und Rauchschutztüren
DIN 18360 - Metallbauarbeiten
DIN 18800 - Stahlbauten
DIN 50902 - Schichten für den Korrosionsschutz von Metallen; Begriffe, Verfahren und Oberflächenvorbereitung
DIN 52290 - Angriffhemmende Verglasungen
DIN 55928 - Korrosionsschutz von Stahlbauten durch Beschichtungen und Überzüge
DIN EN 179 - Schlösser und Baubeschläge; Notausgangsverschlüsse mit Drücker oder Stoßplatte
DIN EN 1125 - Schlösser und Baubeschläge; Panikverschlüsse mit horizontaler Betätigungsstange

DIN 58125 Schulbau - Bautechnische Anforderungen zur Verhütung von Unfällen
GUV-V A1 Allgemeine Vorschriften
GUV-V S1 Unfallverhütungsvorschriften Schulen
H 1/265 - Merkblatt für Verschlüsse für Türen von Notausgängen (zu beziehen
bei der gewerblichen Berufsgenossenschaft)

Für alle Baustoffe und eingebaute Systeme sind Prüfzeugnisse, Zulassungsbescheide, Prüfberichte, Nachweise der Güteüberwachung etc. dem AG vorzulegen.

In die Einheitspreise sind folgende Leistungen
einzukalkulieren und mit diesen abgegolten:

- Die Baustelleneinrichtung mit den erforderlichen Maschinen und Werkzeugen sowie das Vorhalten und abschließende Beräumen sowie das besenreine Verlassen der Baustelle nach Beendigung der Arbeiten
- Die Bemusterung aller Materialien in Abstimmung mit dem AG/Objektüberwachung.
- Schutz sämtlicher Bauteile vor Beschädigung und Verschmutzung, während Transport, Montage sowie bis zur Abnahme der AN-Leistung.
- Bemusterung sämtlicher Beschläge, Farben, Profile/Oberflächen (nach Absprache mit der örtlichen Bauleitung).
- Entfernen der Schutzfolien von den Sichtflächen nach Beendigung der Malerarbeiten bzw. auf Anweisung der Objektüberwachung nach den Einputzarbeiten.
- Das gründliche Reinigen sowie Beseitigen von Zementschleiern mit den gebräuchlichen Entfernungsmitteln der fertig gestellten Flächen und das Säubern der Arbeitstelle von Abfällen.
- Alle Anschlüsse an angrenzende Bauteile einschl. Fugendichtung sowie alle Falzdichtungen sind in die Preise einzurechnen.
- Etiketten, Klebestreifen und Schutzüberzüge bzw.-markierungen sind vor der Übergabe kostenlos zu entfernen.
- Das Justieren von Beschlägen, das Gangbarmachen der Türen nach Abschluss der Malerarbeiten ist in die Preise einzurechnen.
- Das sachgemäße Dichten der ausgeschriebenen Feuerschutz-Bauteile an den Baukörper ist in den Preis einzurechnen.
- Die nach Rücksprache mit der Bauleitung ggfs. zum Schutz zeitversetzte Montage der Türblätter und der endgültigen Drückergarnituren zu einem gesonderten Termin.

Anforderung an die Ausführung

Windlast, Schlagregendichtheit, Wärmeschutz, Schalldämmung siehe bauphysikalische Anforderungen

Einbruchhemmung
Für die Einbruchhemmung gilt DIN V ENV 1627. Die Einstufung in die Widerstandsklassen ist auf Verlangen durch ein gültiges Prüfzeugnis und einer Werksbescheinigung des Auftragnehmers nachzuweisen.
Bei der Montage der Elemente sind ebenfalls die Anforderungen der DIN V ENV 1627 zu berücksichtigen. Für nicht transparente Ausfachungen gelten sinngemäß die Anforderungen nach DIN EN 356.

Feuchteschutz
Wird der Baukörperanschluss abweichend von DIN 4108 Beiblatt 2 ausgeführt, muss für den raumseitigen Bereich des Anschlusses der Türen zum Baukörper die Tauwasser- und Schimmelpilzfreiheit gemäß DIN 4108-2 nachgewiesen werden. Die anzunehmende Raumtemperatur beträgt in beiden Fällen 20°C.
Feuerverzinkung
Alle Stahlteile, die nach dem Einbau nicht mehr zugänglich sind (mit Ausnahme der Befestigungsanker), sind zu verzinken.
Zugelassene Verfahren sind: Feuerverzinkung, Flammspritzverzinkung; bei Beschlagteilen auch galvanische Verzinkung. Nach dem Einbau ständig zugängliche Teile erhalten einen Oberflächenschutz nach DIN 18 360, Ziffer. 3.1.13.

Dichtung/Dichtstoffe
Dichtungsprofile müssen nichthärtend sein und ihre elastischen Eigenschaften (insbesondere Rückstellkräfte) im vorkommenden Temperaturbereich beibehalten. Die Shorehärte muss in geringen Toleranzen gleich bleiben. Die Dichtungsprofile müssen, soweit sie atmosphärischen Einflüssen ausgesetzt sind, hiergegen widerstandsfähig sein. Die Dichtungsprofile müssen in den Ecken verschweißt werden.
Die Dichtstoffe müssen in ihrer Eigenschaft dem Verwendungszweck entsprechen (DIN 18 361 und DIN 18 540 E) und je nach Beanspruchung plastisch oder elastisch sein. Sie dürfen nach DIN 52 460 keine aggressiven Bestandteile beinhalten. Weiterhin müssen die Dichtstoffe alterungsbeständig, überstreichbar und - soweit sie direkt Witterungseinflüssen ausgesetzt sind - gegen diese beständig sein.
Zusammenbau unterschiedlicher Werkstoffe
Bei dem Zusammentreffen verschiedener Stoffe muss gesichert sein, dass keine Kontaktkorrosion und keine ungünstige Beeinflussung der Materialien untereinander entstehen kann.

Vor Beginn der Arbeiten sind vom Auftragnehmer Werkzeichnungen, Prüfzeugnisse
und statische Nachweise, soweit sie über die Bestimmungen der  DIN 18 360 hinaus gefordert werden, dem Auftraggeber vorzulegen.

Falze und Profilnuten, in die Niederschlagwasser eindringen kann oder sich Tauwasser bildet, sind möglichst verdeckt auszuführen und nach außen
zu entwässern bzw. zu entlüften.
Die Öffnungen müssen entgratet sein.

Die Befestigung muss in Massivwänden mechanisch erfolgen; Schäume, Kleber oder ähnliches sind nicht zu verwenden. Dübel zur Befestigung müssen auf den Untergrund abgestimmt sein; ihre Spreizkräfte dürfen keine zu großen inneren Spannungen erzeugen. Bei nicht ausreichend festem Untergrund sind Injektionsanker zu verwenden. Das Einschlagen von Schrauben in Standarddübel ist nicht zulässig. Fehlbohrungen sind mindestens im Abstand entsprechend der Tiefe des Bohrloches bzw. des fünffachen Dübelaußendurchmessers zu korrigieren.

Die Zargen sind bis zur Erhärtung auszusteifen, 3-fach in Höhe der Bänder, Ausführung bis UK Sturz, Herstellen und Verschluss der Gussöffnung.

Sind Zargen mit Mörtel zu füllen, ist die Tür bis zur Erhärtung geschlossen zu halten und gegen unbefugtes Öffnen zu sichern. Mörteleinfüllöffnungen sind oberflächenbündig und oberflächenmaterialgleich zu schliessen (KS-Mauerwerk mit Kalkzementputz)

Alle Türpositionen verstehen sich einschl. Lieferung und Montage der Zarge, Türblatt, Schloss und Garnitur!

Der AN hat über die Stahlblechtüren eine Dokumentation zu erstellen, bei Brandschutztüren einschl. mit Prüfbüchern, Übereinstimmungserklärung, Zulassungen, Produktliste und Fachunternehmererklärung. Die Verwendungsnachweise sind vor Einbau auf der Baustelle zu übergeben und zu prüfen.

## 16 Tischler Holz- und Stahltüren

### Titel 01 Stahlblech Außentüren

**01.1 Werkstattplanung Außentüren**
Erstellung einer Werkstattplanung der ein- und zweiflügeligen Außentüren.
Mit allen Darstellungen an angrenzende Bauteilen einschließlich des Anschlusses an Dicht- und Dämmebene.
Die Planung ist durch die Objektüberwachung freizugeben.
Menge: 1,000 Psch

**01.2 1-Flg. Stahlblech Außentür mit Blockzarge, DIN links**
Stahlblech Außentür mit Blockzarge, DIN Links, nach außen öffnend, inkl.fachgerechter Montage.

Leitfabrikat: Teckentrup dw 62-1 o.glw.

gewähltes Fabrikat: '..........'
(vom Bieter einzutragen)

Türblatt:
Türblattdicke ca. 62 mm, dünnfalz, Blechdicke ≥ 1,0 mm, Stahl verzinkt, mit absenkbarer Bodendichtung
UD ≤ 1,4 W/m²/K

Zarge:
Blockzarge z.B. Teckentrup Typ 2.3 o.glw.,
Sonderbereite Y ≥ 120 mm
(min 4 cm bauseitige Überdämmung),
Blech verzinkt,
mit MiWo gefüllt,
mit Bodeneinstand,
einschließlich Befestigung in Betonwand bzw. KS-Mauerwerk,
Schließblech in Edelstahl

Maße:
Rohbaumaß 1385 x 2260 mm
Lichte Durchgangsbreiten min. 1100 x 2100 mm
Wandbreite: 240 mm

Oberfläche:
Tür- & Zargenoberfläche: pulverbeschichtet in Farbton DB 701 o.glw

Bänder:
2 Stk, Konstruktionsband
verzinkt.

Schloss:
Panikschloss mit Wechselfunktion E,
Vorgerüstet für Profilzylinder,
Stulpbreite 24 mm, verzinkt

Türgarnitur:
Wechselgarnitur Knauf Drücker,
Drückerhöhe: 1050 mm,
Feuerschutz/Panikgarnitur nach EN 179,
Edelstahl matt gebürstet,
Schildform: Rundrosette,
Knauf: Edelstahl matt,

Leitfabrikat: FSB, 79 1053 o.glw.

gewähltes Fabrikat: '..........'
(vom Bieter einzutragen)

Ausgewähltes Drückerfabrikat gilt auch für alle folgenden Positionen!

Zusatzausstattung:
Mit Schließer, Abbrechung Schließer gesondert unter Gliederungspunkt "Ausstattung"

Ausführungsorte:
T.1.03.1
Menge: 1,000 Stk

**01.3 2-Flg. Stahlblech Außentür mit Blockzarge, DIN rechts**
*** Bezugsbeschreibung
2-Flügelige asymetrische Stahlblech Außentür mit Blockzarge, DIN rechts, nach außen öffnend,
inkl.fachgerechter Montage.

Leitfabrikat: Teckentrup dw 62-2 o.glw.

gewähltes Fabrikat: '..........'
(vom Bieter einzutragen)

Türblatt:
Türblattdicke ca. 62 mm, dünnfalz, Blechdicke ≥ 1,0 mm, Stahl verzinkt, mit absenkbarer Bodendichtung
UD ≤ 1,4 W/m²/K

Zarge:
Blockzarge z.B. Teckentrup Typ 2.3 o.glw.,
Sonderbereite Y ≥ 150 mm
(ca. 5 cm bauseitige Überdämmung + Fassadenplatte),
Blech verzinkt,
mit MiWo gefüllt,
mit Bodeneinstand,
einschließlich Befestigung in Betonwand bzw. KS-Mauerwerk
Schließblech in Edelstahl

Maße:
Rohbaumaß 1635 x 2260 mm
Lichte Durchgangsbreiten Gang- & Stehflügel  min. 1200 mm
Gangflügel Breite ca. 1000 mm
Wandbreite: 240 mm

Oberfläche:
Tür- & Zargenoberfläche: pulverbeschichtet in Farbton DB 701 o.glw

Bänder:
2 Stk, Konstruktionsband,
verzinkt.

Schloss:
Panikschloss mit Wechselfunktion E,
Vorgerüstet für Profilzylinder,
Stulpbreite 24 mm, Edelstahl,
Standflügel mit Falztreibriegelschloss

Türgarnitur:
Wechselgarnitur Knauf Drücker,
Drückerhöhe: 1050 mm,
Feuerschutz/Panikgarnitur nach EN 179,
Edelstahl matt gebürstet,
Schildform: Rundrosette,
Knauf: Edelstahl matt (Bandseite)
Fabrikat wie Vorposition

Zusatzausstattung:
Standflügel mit Türöffnungsbegrenzer, z.B.
Dictator 14280200TBL o.glw.

Gehflügel mit OTS -->Beschreibung und Abrechnung siehe Gliederungspunkt Ausstattung

Ausführungsorte:
T.1.22.1
Menge: 1,000 Stk

**01.4 2-Flg. Stahlblech Außentür mit Blockzarge, DIN links**
*** wie Position 01.3
Aufschlagrichtung Gangflügel DIN links

Ausführungsorte:
T2.15.1
Menge: 1,000 Stk

**01.5 Unterbaudämmprofil & Türschwelle, Gesamtaufbauhöhe 11 cm**
Lieferung und Montage eines Unterbaudämmprofils & einer thermisch entkoppelten Türschwelle passend für die oben genannte Außentür unter Pos. 01.4 für eine Gesamtaufbauhöhe von 11 cm.
- Inkl. Montagewinkel & Verschraubung auf bauseitiger Betonschwelle
- Breite ca. 6 cm
- Wasserresistent
- Wärmeleitfähigeit U ≤ 0,076 W/(mK)
- Türschwelle Barrierefrei
- inkl. innen & außenseitiger Abdichtung z.B mit Flüssigkunststoff

Ausführungsorte:
T.2.15.1
Menge: 1,635 m

**01.6 Unterbaudämmprofil & Türschwelle, Gesamtaufbauhöhe 20 cm**
Lieferung und Montage eines Unterbaudämmprofils & einer thermisch entkoppelten Türschwelle passend für die oben genannte Außentür unter Pos. 01.2 für eine Gesamtaufbauhöhe von 20 cm.
- Inkl. Montagewinkel & Verschraubung auf bauseitiger Betonschwelle
- Breite ca. 6 cm
- Wasserresistent
- Wärmeleitfähigeit U ≤ 0,076 W/(mK)
- Türschwelle Barrierefrei
- inkl. innen & außenseitiger Abdichtung z.B mit Flüssigkunststoff

Ausführungsorte:
- T1.22.1: Länge 1,635 m
- T1.03.1: Länge: 1,385 m
Menge: 3,020 m

**01.7 Verleistung Fugen**
Fuge zwischen Blockzarge und Mauerwerk mit Leisten aus Stahlblech abdecken. Befestigung mittels Hammerschlagnieten im Beton. Die sichtbaren Köpfe sind ebenfalls einzufärben.
- Maße: 40 x 40 mm
- Stärke: 2 mm
- Oberfläche Verzinkt und Beschichtet in Zargenfarbe
- Ecken auf Gehrung geschnitten
Menge: 18,000 m

### Titel 02 Stahlblech Innentüren

**02.1 Stahlblech Innentür, DIN Links, T30 RS**
Stahlblech Innentür, DIN Links, T30 RS
nach DIN 18095

Leitfabrikat: Teckentrup T30-1 Tür FSA 62 ǀ RS o.glw.

gewähltes Fabrikat: '..........'
(vom Bieter einzutragen)

Türblatt:
Türblattdicke ca. 62 mm, dünnfalz, Blechdicke ≥ 1,0 mm, Stahl verzinkt, mit absenkbarer Bodendichtung

Zarge:
Eckzarge, Blech verzinkt
einschließlich Befestigung in KS-Mauerwerk

Maße:
Rohbaumaß 1010 x 2135 mm
Baurichtmaßbreite 1000 mm
Baurichtmaßhöhe 2125 mm

Oberfläche:
Tür- & Zargenoberfläche verzinkt und in Standartfarbe ähnlich RAL 9002 (grauweiß) grundiert

Bänder:
2 Stk Konstruktionsbänder

Schloss:
Panikschloss mit Wechselfunktion E,
Vorgerüstet für Profilzylinder,
Stulpbreite 24 mm, verzinkt

Türgarnitur:
Wechselgarnitur Knauf Drücker,
Drückerhöhe: 1050 mm,
Feuerschutz/Panikgarnitur nach EN 179,
Kunstoff, Schwarz mit Stahlkern,
Kurzschild abgerundet

Schließer
Mit Schließer, Abbrechung Schließer gesondert unter Gliederungspunkt "Ausstattung"

Ausführungsorte:
T.1.04.1
Menge: 1,000 Stk

**02.2 Stahlblech Innentür, DIN rechts**
Stahlblech Innentür, DIN rechts

Leitfabrikat: Teckentrup dw 62-1 o.glw.

gewähltes Fabrikat: '..........'
(vom Bieter einzutragen)

Türblatt:
Türblattdicke ca. 62 mm, dünnfalz, Blechdicke ≥ 1,0 mm, Stahl verzinkt

Zarge:
Eckzarge, Blech verzinkt,
einschließlich Befestigung in KS-Mauerwerk

Maße:
Rohbaumaß 1.010 x 2.135 mm
Baurichtmaßbreite 1.000 mm
Baurichtmaßhöhe 2.125 mm

Oberfläche:
Tür- & Zargenoberfläche verzinkt und in Standartfarbe ähnlich RAL 9002 (grauweiß) grundiert

Bänder:
2 Stk Konstruktionsbänder

Schloss:
Schloss Vorgerüstet für Profilzylinder

Türgarnitur:
Drückergarnitur,
Drückerhöhe: 1050 mm,
Kunstoff, Schwarz,
Kurzschild abgerundet

Ausführungsorte:
T.1.11.1
Menge: 1,000 Stk

### Titel 03 Holzinnentüren

**03.1 Vollspan, DIN rechts, BR 875 mm, MW 205 mm, Wechselgarnitur**
Vollspan, DIN rechts

Leitfabrikat: Schörghuber Modell 3.00 MSF  o.glw.

gewähltes Fabrikat: '..........'
(vom Bieter einzutragen)

Türblatt:
Türblattdicke ca. 50mm, gefälzt

Zarge:
Zweigeteilte Stahlzarge für nachträglichen Einbau, Trapezanker-Befestigung, mit Wanddickenausgleich (Maulweitenverstellung) -5mm/+10mm, Blech verzinkt (Pulverbeschichtung s.u.), Dicke 1,5 mm, Sonder-Distanzschiene von unten verschraubt in Massivwand Spiegel 40/50mm, Sicke 15/15mm, Spezialdichtung schwarz, ohne Bodeneinstand,
Schließblech Edelstahl geschliffen

Maße:
BR 875×2125 mm,
LD 811×2093 mm,
MW 205 mm,

Oberfläche:
Türblatt: HPL Resopal (PG02) 0,8 mm, 4353-60 Fjord Birch o.glw.
Stahlzarge: pulverbeschichtet in Farbton DB 701 o.glw.
Türblattkante: Einleimer 3-seitig, Rotbuche transparent lackiert, Türblattkante in Kita-/Schulen-Ausführung
(3-seitig, gerundet)

Bänder:
2 Stk, 200 kg Tragkraft, 3-dim. verstellbar, Edelstahl matt, mit Stiftsicherung

Schloss:
Objekt-Einsteckschloss (DIN 18251 Klasse 3), PZ-gelocht, ohne Zylinder, Dorn 65 mm, Nuss 8 mm, ohne Panikfunktion, Stulp nickel-silber, Stulpbreite 24 mm

Türgarnitur:
Wechselgarnitur, Edelstahl matt gebürstet, Rundrosette, Stift 8 mm, Wechselgarnitur, Knopf Edelstahl, auf Bandgegenseite, Drückerhöhe (Dornmitte über Oberfläche Fertigfußboden, OFF) 850 mm

Leitfabrikat: FSB, 72 1023 615 o.glw.

gewähltes Fabrikat: '..........'
(vom Bieter einzutragen)

Ausgewählte Garnitur gilt auch für alle folgenden Positionen mit Wechselgarnitur.

Zusatzausstattung
Sockelblech: beidseitig 200 mm hoch, Edelstahl V2A 1 mm, auf die fertige Türoberfläche geklebt (nicht flächenbündig)

Ausführungsorte:
T1.06.1
Menge: 1,000 Stk

**03.2 Vollspan, DIN rechts, BR 875 mm, MW 270 mm, Wechselgarnitur**
Vollspan Innentür, DIN rechts

Leitfabrikat: Schörghuber Modell 3.00 MSF  o.glw.

gewähltes Fabrikat: '..........'
(vom Bieter einzutragen)

Türblatt:
Türblattdicke ca. 50mm, gefälzt

Zarge:
Zweigeteilte Stahlzarge für nachträglichen Einbau, Trapezanker-Befestigung, mit Wanddickenausgleich (Maulweitenverstellung) -5mm/+10mm, Blech verzinkt (Pulverbeschichtung s.u.), Dicke 1,5mm, Sonder-Distanzschiene von unten verschraubt in Massivwand Spiegel 40/50mm, Sicke 15/15mm, Spezialdichtung schwarz, ohne Bodeneinstand, Schließblech Edelstahl geschliffen

Maße:
BR 875×2125mm,
LD 811×2093mm,
MW 270mm

Oberfläche:
Türblatt: HPL Resopal (PG02) 0,8mm, 4353-60 Fjord Birch o.glw.
Stahlzarge: Stahlzarge: pulverbeschichtet in Farbton DB 701 o.glw.
Türblattkante: Einleimer 3-seitig, Rotbuche transparent lackiert, Türblattkante in Kita-/Schulen-Ausführung
(3-seitig, gerundet)

Bänder:
2 Stk, 200 kg Tragkraft, 3-dim. verstellbar, Edelstahl matt, mit Stiftsicherung

Schloss:
Objekt-Einsteckschloss (DIN 18251 Klasse 3), PZ-gelocht, ohne Zylinder, Dorn 65 mm, Nuss 8 mm, ohne Panikfunktion, Stulp nickel-silber, Stulpbreite 24 mm

Türgarnitur:
Wechselgarnitur, Edelstahl matt gebürstet, Rundrosette, Stift 8mm, Wechselgarnitur, Knopf Edelstahl, auf Bandseite, Drückerhöhe (Dornmitte über Oberfläche Fertigfußboden, OFF) 850mm

Zusatzausstattung
Sockelblech: beidseitig 200 mm hoch, Edelstahl V2A 1 mm, auf die fertige Türoberfläche geklebt (nicht flächenbündig)

Ausführungsorte:
T1.17.1
T2.08.1
Menge: 2,000 Stk

**03.3 Vollspan, DIN links, BR 1000 mm, MW 205 mm, Wechselgarnitur**
Vollspan Innentür, DIN links

Leitfabrikat: Schörghuber Modell 3.00 MSF  o.glw.

gewähltes Fabrikat: '..........'
(vom Bieter einzutragen)

Türblatt:
Türblattdicke ca. 50mm, gefälzt

Zarge:
Zweigeteilte Stahlzarge für nachträglichen Einbau, Trapezanker-Befestigung, mit Wanddickenausgleich (Maulweitenverstellung) -5mm/+10mm, Blech verzinkt (Pulverbeschichtung s.u.), Dicke 1,5 mm, Sonder-Distanzschiene von unten verschraubt in Massivwand Spiegel 40/50mm, Sicke 15/15mm, Spezialdichtung schwarz, ohne Bodeneinstand,
Schließblech Edelstahl geschliffen

Maße:
BR 1000×2125mm,
LD 936×2093mm, ,
MW 205 mm,

Oberfläche:
Türblatt: HPL Resopal (PG02) 0,8mm, 4353-60 Fjord Birch o.glw.
Stahlzarge: pulverbeschichtet in Farbton DB 701 o.glw.
Türblattkante: Einleimer 3-seitig, Rotbuche transparent lackiert, Türblattkante in Kita-/Schulen-Ausführung
(3-seitig, gerundet)

Bänder:
2 Stk, 200 kg Tragkraft, 3-dim. verstellbar, Edelstahl matt, mit Stiftsicherung

Schloss:
Objekt-Einsteckschloss (DIN 18251 Klasse 3), PZ-gelocht, ohne Zylinder, Dorn 65 mm, Nuss 8 mm, ohne Panikfunktion, Stulp nickel-silber, Stulpbreite 24 mm

Türgarnitur:
Wechselgarnitur, Edelstahl matt gebürstet, Rundrosette, Stift 8 mm, Wechselgarnitur, Knopf Edelstahl, auf Bandseite, Drückerhöhe (Dornmitte über Oberfläche Fertigfußboden, OFF) 850mm

Zusatzausstattung
Sockelblech: beidseitig 200 mm hoch, Edelstahl V2A 1 mm, auf die fertige Türoberfläche geklebt (nicht flächenbündig)

Ausführungsorte:
T1.07.1
T2.09.1
Menge: 2,000 Stk

**03.4 Vollspan, DIN rechts, BR 1000 mm, MW 270 mm, Drücker**
*** Bezugsbeschreibung
Vollspan Innentür, DIN rechts

Leitfabrikat: Schörghuber Modell 3.00 MSF  o.glw.

gewähltes Fabrikat: '..........'
(vom Bieter einzutragen)

Türblatt:
Türblattdicke ca. 50mm, gefälzt

Zarge:
Zweigeteilte Stahlzarge für nachträglichen Einbau, Trapezanker-Befestigung, mit Wanddickenausgleich (Maulweitenverstellung) -5mm/+10mm, Blech verzinkt (Pulverbeschichtung s.u.), Dicke 1,5mm, Sonder-Distanzschiene von unten verschraubt in Massivwand Spiegel 40/50mm, Sicke 15/15mm, Spezialdichtung schwarz, ohne Bodeneinstand, Schließblech Edelstahl geschliffen

Maße:
BR 1000×2125mm,
LD 936×2093mm, ,
MW 270mm

Oberfläche:
Türblatt: HPL Resopal (PG02) 0,8mm, 4353-60 Fjord Birch o.glw.
Stahlzarge: pulverbeschichtet in Farbton DB 701 o.glw.
Türblattkante: Einleimer 3-seitig, Rotbuche transparent lackiert, Türblattkante in Kita-/Schulen-Ausführung
(3-seitig, gerundet)

Bänder:
2 Stk, 200 kg Tragkraft, 3-dim. verstellbar, Edelstahl matt, mit Stiftsicherung

Schloss:
Objekt-Einsteckschloss (DIN 18251 Klasse 3), PZ-gelocht, ohne Zylinder, Dorn 65mm, Nuss 8mm, ohne Panikfunktion, Stulp nickel-silber, Stulpbreite 24mm

Türgarnitur:
Drückergarnitur, Edelstahl matt gebürstet, Rundrosette, Stift 8 mm, Drückerhöhe (Dornmitte über Oberfläche Fertigfußboden, OFF) 850 mm

Leitfabrikat: FSB, 72 1023 613 o.glw.

gewähltes Fabrikat: '..........'
(vom Bieter einzutragen)

Ausgewählte Garnitur gilt auch für alle folgenden Positionen mit Drückergarnituren!

Zusatzausstattung
Sockelblech: beidseitig 200 mm hoch, Edelstahl V2A 1 mm, auf die fertige Türoberfläche geklebt (nicht flächenbündig)

Ausführungsorte:
T1.18.1
T2.06.1
T2.10.1
Menge: 3,000 Stk

**03.5 Vollspan, DIN links, BR 1000 mm, MW 270 mm, Drücker**
*** wie Position 03.4
DIN links

Ausführungsorte:
T1.21.1
T2.05.1
T2.13.1
Menge: 3,000 Stk

**03.6 Vollspan, DIN links, BR 1000 mm, MW 270 mm, Wechselgarnitur**
*** wie Position 03.4
DIN Links und mit Wechselgarnitur

Ausführungsort:
T2.14.1
Menge: 1,000 Stk

**03.7 Feuchtraum, DIN links, BR 875 mm, MW 145**
*** Bezugsbeschreibung
Feuchtraum Innentür, DIN links

Leitfabrikat: Schörghuber Modell 3.00 MSF  o.glw.

gewähltes Fabrikat: '..........'
(vom Bieter einzutragen)

Türblatt:
Türblattdicke ca. 50mm, gefälzt

Zarge:
Zweigeteilte Stahlzarge für nachträglichen Einbau, Trapezanker-Befestigung, mit Wanddickenausgleich (Maulweitenverstellung) -5mm/+10mm, Blech verzinkt (Pulverbeschichtung s.u.), Dicke 1,5mm, Sonder-Distanzschiene von unten verschraubt in Massivwand Spiegel 40/50mm, Sicke 25/15mm (Bandseitige Verbreiterung für Fliesenbelag), Spezialdichtung schwarz, ohne Bodeneinstand,
Schließblech Edelstahl geschliffen

Maße:
BR 875×2125 mm,
LD 811×2093 mm,
MW 145 mm,

Oberfläche:
Türblatt: HPL Resopal (PG02) 0,8mm, 4353-60 Fjord Birch o.glw.
Stahlzarge: pulverbeschichtet in Farbton DB 701 o.glw.
Türblattkante: PU-Kanten sind mit einem Radius von 3mm an den Kanten und einer Mindestmaterialstärke von 5mm anzugießen., Kita-/Schulen-Ausführung (gerundet) bei PU-Kantestandardmäßig, Türblatt-Unterkante mit verdecktem PUR-Anleimer.

Bänder:
2 Stk, 200 kg Tragkraft, 3-dim. verstellbar, Edelstahl matt, mit Stiftsicherung

Schloss:
Objekt-Einsteckschloss (DIN 18251 Klasse 3), PZ-gelocht, ohne Zylinder, Dorn 65 mm, Nuss 8 mm, ohne Panikfunktion, Stulp nickel-silber, Stulpbreite 24 mm

Türgarnitur:
Drückergarnitur, Edelstahl matt gebürstet, Rundrosette, Stift 8 mm, Drückerhöhe (Dornmitte über Oberfläche Fertigfußboden, OFF) 850 mm

Zusatzausstattung:
Sockelblech: beidseitig 200 mm hoch, Edelstahl V2A 1 mm, auf die fertige Türoberfläche geklebt (nicht flächenbündig)

Ausführungsorte:
T1.12.1
Menge: 1,000 Stk

**03.8 Feuchtraum, DIN rechts, BR 875 mm, MW 145**
*** wie Position 03.7
Aufschlagrichtung: DIN rechts
& Unterschnitt (Bodenluft unten) 15 mm

Ausführungsorte:
T1.15.2
Menge: 1,000 Stk

**03.9 Feuchtraum, DIN links, BR 875 mm, MW 205**
*** wie Position 03.7
Mit Maulweite 205 mm

Ausführungsort:
T1.15.1
Menge: 1,000 Stk

**03.10 Feuchtraum, DIN rechts, BR 875 mm, MW 205**
*** wie Position 03.7
Aufschlagrichtung DIN rechts
Maulweite: 205 mm

Ausführungsort:
T1.12.2
Menge: 1,000 Stk

**03.11 Feuchtraum, Barrierefrei, DIN links, BR 1125, MW 270**
Feuchtraum Innentür, DIN links

Leitfabrikat: Schörghuber Modell 3.10 FT MSF o.glw.

gewähltes Fabrikat: '..........'
(vom Bieter einzutragen)

Türblatt:
Türblattdicke ca. 50mm, gefälzt

Zarge:
Zweigeteilte Stahlzarge für nachträglichen Einbau, Trapezanker-Befestigung, mit Wanddickenausgleich (Maulweitenverstellung) -5mm/+10mm, Blech verzinkt (Pulverbeschichtung s.u.), Dicke 1,5mm, Sonder-Distanzschiene von unten verschraubt in Massivwand Spiegel 40/50mm, Sicke 15/25mm  (Bandgegenseitige Verbreiterung für Fliesenbelag), Spezialdichtung schwarz, ohne Bodeneinstand,
Schließblech Edelstahl geschliffen

Maße:
BR 1125×2125mm,
LD 1061×2093mm
MW 270mm,

Oberfläche:
Türblatt: HPL Resopal (PG02) 0,8mm, 4353-60 Fjord Birch o.glw.
Stahlzarge: pulverbeschichtet in Farbton DB 701 o.glw.
Türblattkante: PU-Kanten sind mit einem Radius von 3mm an den Kanten
und einer Mindestmaterialstärke von 5mm anzugießen., Kita-/Schulen-Ausführung (gerundet) bei PU-Kante
standardmäßig, Türblatt-Unterkante mit verdecktem PUR-Anleimer

Bänder:
2 Stk, 200 kg Tragkraft, 3-dim. verstellbar, Edelstahl matt, mit Stiftsicherung

Schloss:
Objekt-Einsteckschloss (DIN 18251 Klasse 3), BAD-gelocht, Dorn 65mm, Nuss 8mm, ohne Panikfunktion, Stulp nickel-silber, Stulpbreite 24mm

Türgarnitur:
WC-Garnituren, Edelstahl matt gebürstet, Rundrosette, für Bad-Garnitur, Stift 8 mm, WC-Verriegelungsverschluss auf Bandgegenseite, Drückerhöhe (Dornmitte über Oberfläche Fertigfußboden, OFF) 850 mm *

Leitfabrikat: FSB, 72 1023 619 o.glw.

gewähltes Fabrikat: '..........'
(vom Bieter einzutragen)

Ausgewählte WC-Garnitur gilt auch für alle folgende WC-Garnituren!

Zusatzausstattung:
Mit zusätzlicher Rückhohlgriffstange auf der Bandgegenseite, Lochabstand min. 300 mm, Edelstahl, Ecken rund

Sockelblech: beidseitig 200 mm hoch, Edelstahl V2A 1 mm, auf die fertige Türoberfläche geklebt (nicht flächenbündig)

Ausführungsorte:
T1.13.1
Menge: 1,000 Stk

**03.12 Nassraum, Barrierefrei, DIN links, BR 1250, MW 270**
Nassraum Innentür, Barrierefrei, DIN links

Leitfabrikat: Schörghuber Modell 3.00 NT-VT MSF  o.glw.

gewähltes Fabrikat: '..........'
(vom Bieter einzutragen)

Türblatt:
Türblattdicke ca. 50 mm, gefälzt,
Nassraumtürblatt mit Holzwerkstoff-Einlage

Zarge:
Zweigeteilte Stahlzarge, Adapter-Befestigung (Wanddickenausgleich -5/+10mm), Blech verzinkt (Pulverbeschichtung s.u.), Dicke 2 mm, Sonder-Distanzschiene von unten verschraubt in Massivwand  Sonder-Distanzschiene von unten verschraubt in Massivwand Spiegel 40/50mm, Sicke 15/25mm (Bandseitige Verbreiterung für Fliesenbelag),
Spezialdichtung schwarz, ohne Bodeneinstand, Schließblech Edelstahl geschliffen

Maße:
BR 1250×2125 mm,
LD 1154×2077 mm,
MW 270 mm,

Oberfläche:
Türblatt: HPL Resopal (PG02) 0,8mm, 4353-60 Fjord Birch
Stahlzarge: pStahlzarge: Stahlzarge: pulverbeschichtet in Farbton DB 701 o.glw.
Türblattkante: PU-Kanten sind mit einem Radius von 3mm an den Kanten
und einer Mindestmaterialstärke von 5mm anzugießen., Kita-/Schulen-Ausführung (gerundet) bei PU-Kante
standardmäßig, Türblatt-Unterkante mit verdecktem PUR-Anleimer.

Bänder:
2 Stk, 200 kg Tragkraft, 3-dim. verstellbar, Edelstahl matt, mit Stiftsicherung

Schloss:
Nassraumtür-Spezialschloss korrosionsgeschützt (DIN 18251, Klasse 3), BAD-gelocht, Dorn 65mm, Nuss 8mm, ohne Panikfunktion, mit FerGuard-Beschichtung für Nassraum, Stulp Nirosta (Falle/Riegel vernickelt), Stulpbreite 24mm

Türgarnitur:
WC Garnitur, Edelstahl matt gebürstet, Rundrosette, für Bad-Garnitur, Stift 8 mm, WC-Verriegelungsverschluss auf Bandgegenseite, Drückerhöhe (Dornmitte über Oberfläche Fertigfußboden, OFF) 850mm

Zusatzausstattung:
Mit zusätzlicher Rückhohlgriffstange auf der Bandgegenseite, Lochabstand min. 300 mm, Edelstahl, Ecken rund

Sockelblech: beidseitig 200 mm hoch, Edelstahl V2A 1 mm, auf die fertige Türoberfläche geklebt (nicht flächenbündig)

Ausführungsorte:
T.1.16.1
Menge: 1,000 Stk

**03.13 Nassraum, DIN links, 885 mm, MW 145**
Nassraum Innentür, DIN links

Leitfabrikat: Schörghuber Modell 3.00 NT-VT MSF  o.glw.

gewähltes Fabrikat: '..........'
(vom Bieter einzutragen)

Türblatt:
Türblattdicke ca. 50 mm, gefälzt,
Nassraumtürblatt mit Holzwerkstoff-Einlage

Zarge:
Zweigeteilte Stahlzarge für nachträglichen Einbau, Trapezanker-Befestigung, mit Wanddickenausgleich (Maulweitenverstellung) -5mm/+10mm, Blech verzinkt (Pulverbeschichtung s.u.), Dicke 1,5mm, Sonder-Distanzschiene von unten verschraubt in Massivwand Spiegel 40/50mm, Sicke 15/25 mm (Bandgegenseitige Verbreiterung für Fliesenbelag),
Spezialdichtung schwarz, ohne Bodeneinstand, Schließblech Edelstahl geschliffen

Maße:
BR 875×2125 mm,
LD 811×2093 mm
MW 145 mm,
Unterschnitt (Bodenluft unten) 15 mm

Oberfläche:
Türblatt: HPL Resopal (PG02) 0,8mm, 4353-60 Fjord Birch
Stahlzarge: Stahlzarge: pulverbeschichtet in Farbton DB 701 o.glw.
Türblattkante: PU-Kanten sind mit einem Radius von 3mm an den Kanten
und einer Mindestmaterialstärke von 5mm anzugießen., Kita-/Schulen-Ausführung (gerundet) bei PU-Kante
standardmäßig, Türblatt-Unterkante mit verdecktem PUR-Anleimer

Bänder:
2 Stk, 200 kg Tragkraft, 3-dim. verstellbar, Edelstahl matt, mit Stiftsicherung

Schloss:
Nassraumtür-Spezialschloss korrosionsgeschützt (DIN 18251, Klasse 3), BAD-gelocht, Dorn 65mm, Nuss 8mm, ohne Panikfunktion, mit FerGuard-Beschichtung für Nassraum, Stulp Nirosta (Falle/Riegel vernickelt), Stulpbreite 24 mm

Türgarnitur:
WC-Garnitur, Edelstahl matt gebürstet, Rundrosette, für Bad-Garnitur, Stift 8mm, WC-Verriegelungsverschluss auf Bandseite (innen), Drückerhöhe (Dornmitte über Oberfläche Fertigfußboden, OFF) 850 mm

Zusatzausstattung
Sockelblech: beidseitig 200 mm hoch, Edelstahl V2A 1 mm, auf die fertige Türoberfläche geklebt (nicht flächenbündig)

Ausführungsorte:
T.1.17.2
Menge: 1,000 Stk

**03.14 Nassraum, DIN links, 885 mm, MW 205**
*** Bezugsbeschreibung
Nassraum Innentür, DIN links

Leitfabrikat: Schörghuber Modell 3.00 NT-VT MSF  o.glw.

gewähltes Fabrikat: '..........'
(vom Bieter einzutragen)

Türblatt:
Türblattdicke ca. 50 mm, gefälzt,
Nassraumtürblatt mit Holzwerkstoff-Einlage

Zarge:
Zweigeteilte Stahlzarge für nachträglichen Einbau, Trapezanker-Befestigung, mit Wanddickenausgleich (Maulweitenverstellung) -5mm/+10mm, Blech verzinkt (Pulverbeschichtung s.u.), Dicke 1,5mm, Sonder-Distanzschiene von unten verschraubt in Massivwand Spiegel 40/50mm, Sicke 15/25mm  (Bandgegenseitige Verbreiterung für Fliesenbelag),
Spezialdichtung schwarz, ohne Bodeneinstand, Schließblech Edelstahl geschliffen

Maße:
BR 875×2125 mm,
LD 811×2093 mm
MW 205 mm,
kein Unterschnitt

Oberfläche:
Türblatt: HPL Resopal (PG02) 0,8mm, 4353-60 Fjord Birch o.glw.
Stahlzarge: Stahlzarge: pulverbeschichtet in Farbton DB 701 o.glw.
Türblattkante: PU-Kanten sind mit einem Radius von 3mm an den Kanten
und einer Mindestmaterialstärke von 5mm anzugießen., Kita-/Schulen-Ausführung (gerundet) bei PU-Kante
standardmäßig, Türblatt-Unterkante mit verdecktem PUR-Anleimer

Bänder:
2 Stk, 200 kg Tragkraft, 3-dim. verstellbar, Edelstahl matt, mit Stiftsicherung

Schloss:
Nassraumtür-Spezialschloss korrosionsgeschützt (DIN 18251, Klasse 5), PZ-gelocht, ohne Zylinder, Dorn 65mm, Nuss 8mm, ohne Panikfunktion, mit FerGuard-Beschichtung für Nassraum, Stulp Nirosta (Falle/Riegel vernickelt), Stulpbreite 24mm

Türgarnitur:
Drückergarnitur, Edelstahl matt gebürstet, Rundrosette, Stift 8 mm, Drückerhöhe (Dornmitte über Oberfläche Fertigfußboden, OFF) 850mm

Zusatzausstattung
Sockelblech: beidseitig 200 mm hoch, Edelstahl V2A 1 mm, auf die fertige Türoberfläche geklebt (nicht flächenbündig)

Ausführungsorte:
T1.19.1
T2.07.1
T2.11.1
Menge: 3,000 Stk

**03.15 Nassraum, DIN rechts, 885 mm, MW 205**
*** wie Position 03.14
DIN rechts

Ausführungsorte:
T1.20.1
T2.04.1
T2.12.1
Menge: 3,000 Stk

### Titel 04 Schiebetür

**04.1 Nassraum Schiebetür, DIN links, BR 875 mm, MW 145 mm**
Nassraum Schiebetür, DIN links

Leitfabrikat: Schörghuber Modell 3.00 ST MSS o.glw.

gewähltes Fabrikat: '..........'
(vom Bieter einzutragen)

Türblatt:
Türblattdicke ca. 50mm, Nassraumtürblatt mit Holzwerkstoff-Einlage,stumpf

Zarge:
Stahl-Schiebetürzarge VS153 für vor der Wand laufendes Blatt: Zweigeteilte Stahlzarge für nachträglichen Einbau,
Laschen-Klemm-Befestigung (Trapezanker), Blech verzinkt (Pulverbeschichtung s.u.), Dicke 1,5mm, mit oberer Laufschienenverblendung, Sonder-Distanzschiene von unten verschraubt in Massivwand
Spiegel 50/50mm, Sicke 15/25mm, ohne Bodeneinstand
Schließblech Edelstahl geschliffen

Maße:
BR 875×2125 mm,
LD 811×2093 mm,
MW 145 mm,

Oberfläche:
Türblatt: HPL Resopal (PG02) 0,8 mm, 4353-60 Fjord Birch o.glw.
Stahlzarge: pulverbeschichtet in Farbton DB 701 o.glw.
Türblattkante: PU-Kanten sind mit einem Radius von 3mm an den Kanten
und einer Mindestmaterialstärke von 5mm anzugießen., Kita-/Schulen-Ausführung (gerundet) bei PU-Kante
standardmäßig, Türblatt-Unterkante mit verdecktem PUR-Anleimer

Bänder:
Schiebetürlaufwerk TIGER ALU 80 (Laufschiene, 2 Rollenwagen) inkl. unterer Bodenführung, Laufschienenlänge 1723mm

Schloss:
Schiebetür-Zirkelriegelschloss GU/BKS 0371, BAD-gelocht, Dorn 65mm, Entfernung Riegelausstanzung/Zylinder 33mm,
Stulp Edelstahl, Ausstanzung für Schloss in der Zulaufseite

Türgarnitur:
Einlassmuschel beidseitig (rund, Ø 75mm, offen), Edelstahl matt gebürstet, passendes
BAD/WC-Rosettenpaar unterhalb der Muschel ist bauseitige Leistung, Höhe der Einlassmuschelmitte Standard (1180mm
über OFF)

Leitfabrikat: FSB 42 4252 00000 o.glw.

gewähltes Fabrikat: '..........'
(vom Bieter einzutragen)

Zusatzausstattung:
Türblattunterkante mit Nutfräsung für Bodenführung (8×18mm; Sitz mittig)

Lüftungsgitter Nr. 9020 Edelstahl gebürstet unten (Abmessung 465×105mm, Sitz: nach DIN 68 706,
Ausschnittfräsung 440x80mm, Abstand des Ausschnitts zur Türkante unten 500mm, montiert)

Sockelblech: beidseitig 200 mm hoch, Edelstahl V2A 1 mm, auf die fertige Türoberfläche geklebt (nicht flächenbündig)

Ausführungsorte:
T2.08.2
Menge: 1,000 Stk

### Titel 05 Ausstattung

**05.1 Gleitschienen-Türschließer mit Rastfeststellung**
*** Bezugsbeschreibung
Gleitschienen-Türschließer
für 1-flgl. Türen mit mechanischer Rastfeststellung, liefern und montieren.
Schließkraft: EN 2-5, stark abfallendes Öffnungsmoment für leichtes Türöffnen,
inklusive Montageplatte und Gleitschiene,
Schließverzögerung gemäß Empfehlungen für das
barrierefreie Bauen nach DIN 18040 und DIN SPEC 1104, stufenlos einstellbare Schließgeschwindigkeit
Endanschlag einstellbar.
Türflügelbreite: bis 1.250 mm
Für Normalmontage Bandgegenseite und
Kopfmontage Bandseite einsetzbar
Farbe: Silber

Leitfabrikat: DORMA ITS 93 mit mechanischer Rastfeststellung o.glw.

'..........'
(vom Bieter einzutragen)

Ausführungsort:
- T1.03.1
- T1.22.1
- T2.05.1
- T2.07.1
- T2.08.1
- T2.15.1
- T2.09.1
- T2.11.1
- T2.12.1
Menge: 9,000 Stk

**05.2 Gleitschienenschließer für Feuer und Rauschschutztüren**
*** wie Position 05.1
Gleitschienenschließer für Feuer und Rauschschutztüren, ohne Rastfeststellung.
Zulassung und Übereinstimmungserklärung sind der Dokumentation beizulegen.

Ausführungsort:
T1.04.1
Menge: 1,000 Stk

**05.3 OTS ohne Rastfeststellung**
*** wie Position 05.1
OTS ohne Rastfeststellung

Ausführungsort:
T1.13.1
T1.16.1
Menge: 2,000 Stk

**05.4 Türpuffer, Wand**
Türpuffer für Wandmontage liefern und einbauen,  Edelstahl, 90 mm Baulänge

Leitfabrikat: FSB 38 3880 o.glw.

gewähltes Fabrikat: '..........'
(vom Bieter einzutragen)

Ausführungsort:
1. T1.12.1
2. T1.12.2
3. T1.15.1
4. T1.15.2
Menge: 4,000 Stk

**05.5 Wandtürpuffer zum Kleben (Bumsinchen)**
Wandtürpuffer, selbstklebend, Kunststoff, weiß
Ø40 mm liefern und montieren.

Ausführungsort:
1. T1.06.1
2. T1.07.1
3. T1.16.1
4. T1.17.1
5. T1.17.2
6. T2.08.2
Menge: 6,000 Stk

**05.6 Türfeststeller mit Puffer für den Außenbereich**
*** Bedarfsposition ohne GB
Türfeststeller mit Puffer für den Außenbereich liefern und montieren. Der Puffer ist in ein bauseits gefertigtes Betonboard mit geeigneten  Edelstahlschrauben und Dübeln zu fixieren.

- Gehäuse aus Aluminium
- Rollenkloben aus Stahl
- Puffer aus Gummi, schwarz, gefedert
- Zum Aufschrauben
- einschließlich Gegenstück Tür

Leitfabrikat: KWS Türfeststeller 1010.02 mit Puffer o.glw.
Menge: 1,000 Stk

### Titel 06 Stundenlohnarbeiten

*Hinweis: Verrechnungssatz für Arbeitskräfte*
Stundenlohnarbeiten durch Arbeitskräfte auf Anordnung der Bauleitung ausführen. Abgeboten wird für die jeweilige Arbeitskraft ein Verrechnungssatz, der sämtliche Aufwendungen enthält, insbesondere den tatsächlichen Lohn mit den Zuschlägen für Gemeinkosten, Sozialkassenbeiträgen, vermögenswirksamen Leistungen, Auslösung usw. sowie Lohn- und Gehaltsnebenkosten. Zuschläge für nacht-, Sonn- und Feiertagsarbeit sind jedoch nicht eingerechnet. Der Verrechnungssatz ist unter Beachtung der preisrechtlichen Vorschriften ermittelt. Er gilt unabhängig von der Anzahl der tatsächlichen geleisteten Stunden.

**06.1 Facharbeiter/Geselle**
*** Bedarfsposition ohne GB
Stundenlohnarbeiten eines Facharbeiters / Gesellen auf Anweisung der Bauleitung, einschl. aller Nebenkosten wie z.B dem Aufbau von Regalen.
Menge: 1,000 h

**06.2 Helfer**
*** Bedarfsposition ohne GB
Stundenlohnarbeiten eines Helfers auf Anweisung der Bauleitung, einschl. aller Nebenkosten wie z.B dem Aufbau von Regalen.
Menge: 1,000 h
